# Verkehrssicherung 2026-2028
Angebotsaufforderung (GAEB 90, DA83)
Währung: EUR
Auftraggeber: Autobahn GmbH des Bundes

## Verkehrssicherung 2026-2028
Datum: 07.05.26

### Abschnitt 00 Verkehrssicherung

#### Unterabschnitt 00.00 Verk-Sich kürzere Dauer

**00.00.0001 Verk.sich. kürzerer Dauer durchf.*stat. Arbeitsst. bis 4 Std.*bei Tageslicht Geb.ü.200b.300Eu.**
StL-Nr. 22110513590101105
Verkehrssicherung an Arbeitsstellen von kürzerer Dauer
betriebsfertig aufbauen, vorhalten, warten, instand
setzen, betreiben und abbauen. Vorübergehende Verkehrssicherungsmaßnahmen durchführen.
Nach RSA, Regelplan 'DIII/1r'
Für stationäre Arbeitsstelle.
Gesamtdauer der Verkehrsführung bis 4 Std.
Bei Tageslicht.
Anfallende Gebühren für verkehrsrechtliche Anordnung
über 200,00 Euro bis 300,00 Euro.
Menge: 5,000 St
Zuordnung: 105

**00.00.0002 Verk.sich. kürzerer Dauer durchf.*stat. Arbeitsst. über 4 bis 8 Std.*bei Tageslicht Anordnung n. Unt.*Geb.ü.200b.300Eu.**
StL-Nr. 22110513590102115
Verkehrssicherung an Arbeitsstellen von kürzerer Dauer
betriebsfertig aufbauen, vorhalten, warten, instand
setzen, betreiben und abbauen. Vorübergehende Verkehrssicherungsmaßnahmen durchführen.
Nach RSA, Regelplan 'DIII/1r'
Für stationäre Arbeitsstelle.
Gesamtdauer der Verkehrsführung über 4 Std. bis 8 Std.
Bei Tageslicht.
Verkehrsrechtliche Anordnung nach Unterlagen des AG
einholen und zugehörige Unterlagen erstellen. Erforderliche Ortsbesichtigungen zur Erstellung der Planunterlagen für die verkehrsrechtliche Anordnung durchführen.
Anfallende Gebühren für verkehrsrechtliche Anordnung
über 200,00 Euro bis 300,00 Euro.
Menge: 10,000 St
Zuordnung: 105

**00.00.0003 Verk.sich. kürzerer Dauer durchf.*stat. Arbeitsst. bis 4 Std.*bei Tageslicht Anordnung n. Unt.*Geb.ü.200b.300Eu.**
StL-Nr. 22110513590101115
Verkehrssicherung an Arbeitsstellen von kürzerer Dauer
betriebsfertig aufbauen, vorhalten, warten, instand
setzen, betreiben und abbauen. Vorübergehende Verkehrssicherungsmaßnahmen durchführen.
Nach RSA, Regelplan 'DIII/1L'
Für stationäre Arbeitsstelle.
Gesamtdauer der Verkehrsführung bis 4 Std.
Bei Tageslicht.
Verkehrsrechtliche Anordnung nach Unterlagen des AG
einholen und zugehörige Unterlagen erstellen. Erforderliche Ortsbesichtigungen zur Erstellung der Planunterlagen für die verkehrsrechtliche Anordnung durchführen.
Anfallende Gebühren für verkehrsrechtliche Anordnung
über 200,00 Euro bis 300,00 Euro.
Menge: 3,000 St
Zuordnung: 105

**00.00.0004 Verk.sich. kürzerer Dauer durchf.*stat. Arbeitsst. über 4 bis 8 Std.*bei Tageslicht Anordnung n. Unt.*Geb.ü.200b.300Eu.**
StL-Nr. 22110513590102115
Verkehrssicherung an Arbeitsstellen von kürzerer Dauer
betriebsfertig aufbauen, vorhalten, warten, instand
setzen, betreiben und abbauen. Vorübergehende Verkehrssicherungsmaßnahmen durchführen.
Nach RSA, Regelplan 'DIII/1L'
Für stationäre Arbeitsstelle.
Gesamtdauer der Verkehrsführung über 4 Std. bis 8 Std.
Bei Tageslicht.
Verkehrsrechtliche Anordnung nach Unterlagen des AG
einholen und zugehörige Unterlagen erstellen. Erforderliche Ortsbesichtigungen zur Erstellung der Planunterlagen für die verkehrsrechtliche Anordnung durchführen.
Anfallende Gebühren für verkehrsrechtliche Anordnung
über 200,00 Euro bis 300,00 Euro.
Menge: 7,000 St
Zuordnung: 105

**00.00.0005 Verk.sich. kürzerer Dauer durchf.*stat. Arbeitsst. bis 4 Std.*bei Tageslicht Anordnung n. Unt.*Geb.ü.200b.300Eu.**
StL-Nr. 22110513590101115
Verkehrssicherung an Arbeitsstellen von kürzerer Dauer
betriebsfertig aufbauen, vorhalten, warten, instand
setzen, betreiben und abbauen. Vorübergehende Verkehrssicherungsmaßnahmen durchführen.
Nach RSA, Regelplan 'DIII/2'
Für stationäre Arbeitsstelle.
Gesamtdauer der Verkehrsführung bis 4 Std.
Bei Tageslicht.
Verkehrsrechtliche Anordnung nach Unterlagen des AG
einholen und zugehörige Unterlagen erstellen. Erforderliche Ortsbesichtigungen zur Erstellung der Planunterlagen für die verkehrsrechtliche Anordnung durchführen.
Anfallende Gebühren für verkehrsrechtliche Anordnung
über 200,00 Euro bis 300,00 Euro.
Menge: 2,000 St
Zuordnung: 105

**00.00.0006 Verk.sich. kürzerer Dauer durchf.*stat. Arbeitsst. über 4 bis 8 Std.*bei Tageslicht Anordnung n. Unt.*Geb.ü.200b.300Eu.**
StL-Nr. 22110513590102115
Verkehrssicherung an Arbeitsstellen von kürzerer Dauer
betriebsfertig aufbauen, vorhalten, warten, instand
setzen, betreiben und abbauen. Vorübergehende Verkehrssicherungsmaßnahmen durchführen.
Nach RSA, Regelplan 'DIII/2'
Für stationäre Arbeitsstelle.
Gesamtdauer der Verkehrsführung über 4 Std. bis 8 Std.
Bei Tageslicht.
Verkehrsrechtliche Anordnung nach Unterlagen des AG
einholen und zugehörige Unterlagen erstellen. Erforderliche Ortsbesichtigungen zur Erstellung der Planunterlagen für die verkehrsrechtliche Anordnung durchführen.
Anfallende Gebühren für verkehrsrechtliche Anordnung
über 200,00 Euro bis 300,00 Euro.
Menge: 3,000 St
Zuordnung: 105

**00.00.0007 Verk.sich. kürzerer Dauer durchf.*stat. Arbeitsst. bis 4 Std.*bei Tageslicht Anordnung n. Unt.*Geb.ü.200b.300Eu.**
StL-Nr. 22110513590101115
Verkehrssicherung an Arbeitsstellen von kürzerer Dauer
betriebsfertig aufbauen, vorhalten, warten, instand
setzen, betreiben und abbauen. Vorübergehende Verkehrssicherungsmaßnahmen durchführen.
Nach RSA, Regelplan 'DIII/3'
Für stationäre Arbeitsstelle.
Gesamtdauer der Verkehrsführung bis 4 Std.
Bei Tageslicht.
Verkehrsrechtliche Anordnung nach Unterlagen des AG
einholen und zugehörige Unterlagen erstellen. Erforderliche Ortsbesichtigungen zur Erstellung der Planunterlagen für die verkehrsrechtliche Anordnung durchführen.
Anfallende Gebühren für verkehrsrechtliche Anordnung
über 200,00 Euro bis 300,00 Euro.
Menge: 3,000 St
Zuordnung: 105

**00.00.0008 Verk.sich. kürzerer Dauer durchf.*stat. Arbeitsst. über 4 bis 8 Std.*bei Tageslicht Anordnung n. Unt.*Geb.ü.200b.300Eu.**
StL-Nr. 22110513590102115
Verkehrssicherung an Arbeitsstellen von kürzerer Dauer
betriebsfertig aufbauen, vorhalten, warten, instand
setzen, betreiben und abbauen. Vorübergehende Verkehrssicherungsmaßnahmen durchführen.
Nach RSA, Regelplan 'DIII/3'
Für stationäre Arbeitsstelle.
Gesamtdauer der Verkehrsführung über 4 Std. bis 8 Std.
Bei Tageslicht.
Verkehrsrechtliche Anordnung nach Unterlagen des AG
einholen und zugehörige Unterlagen erstellen. Erforderliche Ortsbesichtigungen zur Erstellung der Planunterlagen für die verkehrsrechtliche Anordnung durchführen.
Anfallende Gebühren für verkehrsrechtliche Anordnung
über 200,00 Euro bis 300,00 Euro.
Menge: 5,000 St
Zuordnung: 105

**00.00.0009 Verk.sich. kürzerer Dauer durchf.*stat. Arbeitsst. bis 4 Std.*bei Tageslicht Anordnung n. Unt.*Geb.ü.200b.300Eu.**
StL-Nr. 22110513590101115
Verkehrssicherung an Arbeitsstellen von kürzerer Dauer
betriebsfertig aufbauen, vorhalten, warten, instand
setzen, betreiben und abbauen. Vorübergehende Verkehrssicherungsmaßnahmen durchführen.
Nach RSA, Regelplan 'DIII/4'
Für stationäre Arbeitsstelle.
Gesamtdauer der Verkehrsführung bis 4 Std.
Bei Tageslicht.
Verkehrsrechtliche Anordnung nach Unterlagen des AG
einholen und zugehörige Unterlagen erstellen. Erforderliche Ortsbesichtigungen zur Erstellung der Planunterlagen für die verkehrsrechtliche Anordnung durchführen.
Anfallende Gebühren für verkehrsrechtliche Anordnung
über 200,00 Euro bis 300,00 Euro.
Menge: 3,000 St
Zuordnung: 105

**00.00.0010 Verk.sich. kürzerer Dauer durchf.*stat. Arbeitsst. über 4 bis 8 Std.*bei Tageslicht Anordnung n. Unt.*Geb.ü.200b.300Eu.**
StL-Nr. 22110513590102115
Verkehrssicherung an Arbeitsstellen von kürzerer Dauer
betriebsfertig aufbauen, vorhalten, warten, instand
setzen, betreiben und abbauen. Vorübergehende Verkehrssicherungsmaßnahmen durchführen.
Nach RSA, Regelplan 'DIII/4'
Für stationäre Arbeitsstelle.
Gesamtdauer der Verkehrsführung über 4 Std. bis 8 Std.
Bei Tageslicht.
Verkehrsrechtliche Anordnung nach Unterlagen des AG
einholen und zugehörige Unterlagen erstellen. Erforderliche Ortsbesichtigungen zur Erstellung der Planunterlagen für die verkehrsrechtliche Anordnung durchführen.
Anfallende Gebühren für verkehrsrechtliche Anordnung
über 200,00 Euro bis 300,00 Euro.
Menge: 5,000 St
Zuordnung: 105

**00.00.0011 Zula. durchfü. Bewegl. Arbeitsst.**
Zulage zur Durchführung der Verkehrssicherung als
bewegliche Arbeitsstelle. Einzurechnen sind alle
zusätzlichen Aufwendung zur Durchführung einer
Verkehrssicherung als Bewegliche Arbeitsstelle.
Zulage bei bis zu 4 für die Verkehrssicherung
eingesetzten  Sicherungsfahrzeugen.
Die Abrechnung erfolgt aufgerundet auf jeden vollen
Kilometer.
Menge: 15,000 km

**00.00.0012 Zula. durchfü. Bewegl. Arbeitsst.**
Zulage zur Durchführung der Verkehrssicherung als
bewegliche Arbeitsstelle. Einzurechnen sind alle
zusätzlichen Aufwendung zur Durchführung einer
Verkehrssicherung als Bewegliche Arbeitsstelle.
Zulage bei bis zu 6 für die Verkehrssicherung
eingesetzten Sicherungsfahrzeugen.
Die Abrechnung erfolgt aufgerundet auf jeden vollen
Kilometer.
Menge: 15,000 km

**00.00.0013 Zula bei Abrufber innerh 12 Std**
Zulage zur Verkehrssicherung bei kurzfristigen ABruf
innerhalb von 12 Stunden. Einzurechnen sind alle
zusätzlichen Aufwendungen die durch einen kurzfristigen
Abruf der Verkehrssicherung innerhalb von bis zu 12
Stunden entstehen.
Menge: 10,000 St

**00.00.0014 Erstellen von Verkehrzeichenplänen**
Erstellen von Verkehrszeichenplänen auf Autobahnen und
Anschlussbereiche nach Aufforderung durch den AG.
Menge: 100,000 h

USt %: 19,00
